# Grainauerstraße 11 Treppenhaus + Fassade
Angebotsaufforderung (GAEB DA XML 3.2, DA83)
Projekt: 26724
Währung: EUR
Erstellt mit: GXML Toolbox V3.3 R20230829, iTWO_64 V24.0.454, 09.04.2026

## 010 Grainauerstr.11 Gerüstbau
Datum: 09.04.2026

*Hinweis: BAUVORHABEN*
BAUVORHABEN:  Grainauerstr. 11, 10777 Berlin

GEWERK: Gerüstbau

Angaben zum Bauwerk

Baustelleneinrichtung erfolgt für alle beauftragten Objekte
Die Gebäude sind 6-geschossig und besehen aus:

- Kellergeschoß
- Erdgeschoß
- 1. Obergeschoß
- 2. Obergeschoß
- 3. Obergeschoß
- 4. Obergeschoß
- Dachgeschoß
(Satteldach mit Abwalmungen)

*Hinweis: A) ALLGEMEINE VORBEMERKUNGEN FÜR*
A)  ALLGEMEINE VORBEMERKUNGEN FÜR EINHEITSPREISABKOMMEN (EPA)
  Stand 01.04.2016
=================================================================

A1) ALLGEMEINES

In den Positionen dieses Leistungsverzeichnisses sind häufig wiederkehrende Reparaturarbeiten beschrieben.

Dem Einheitspreisabkommen liegen die "Zusätzliche Vertragsbedingungen für die Ausführung von Bauleistungen (Z-VOB/B)" der Immeo=Wohnen, Stand April 2016, zugrunde. Für sich auf dieses EPA beziehende Einzelaufträge (Leistungsabrufe) gelten die Vertragsbedingungen in jedem Einzelfall als vereinbart. Sofern zukünftig als Ersatz für die aktuell gültigen Z-VOB/B Stand April 2016 mit dem Auftragnehmer (AN) neue Z-VOB/B vereinbart werden, gelten für nach
Gültigkeitsbeginn die neuen Z-VOB/B beauftragte Leistungen ausschließlich die neuen Z-VOB/B.

Für nach diesem Einheitspreisabkommen ausgeführte Leistungen gelten, ergänzend zur den jeweiligen Leistungsbeschreibungen der einzelnen Positionen, bei evtl. Widersprüchen in nachfolgend genannter Reihenfolge, folgende Bedingungen:

1. diese ““Allgemeine Vorbemerkungen für Einheitspreisabkommen““ (A)
2. die sich anschließenden ““Allgemeine technische Vorbemerkungen““ (B)
3. die sich anschließenden ““Besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verbespflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. @tägliche, Säubern der Arbeitsstelle

8)  der Ausbau und Abtransport sowie die ordnungsgemäße Entsorgung, einschließlich
  Kippgebühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmaße/Bestätigungen vom Ae äN, im Rahmen der gesetzlichen Vorschriften, vorzuhalten und, auf Verlangen des AG, jederzeit innerhalb von 7 Kalendertagen zur Prüfung einzureichen.

Der AG ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen  mit unserem Denken und Handeln, mit den verwendeten Produkten und Lösungen.
Dabei geben wir innerhalb unserer EPAs dementsprechend umweltverträgliche Produkte als Standard vor und verweisen auf die sachgemäße Handhabung und Entsorgung im Rahmen der von uns beauftragten Arbeiten.

A6) SONSTIGES

Die in diesen Bedingungen festgelegten Pflichten hat der AN jedem Dritten aufzuerlegen, dessen er sich zur Erfüllung dieser Pflichten bedient.
Die Einheitspreisabkommen dürfen weder ganz noch teilweise in irgendeiner Form Dritten entgeltlich oder unentgeltlich zugänglich gemacht werden.

*Hinweis: B) ALLGEMEINE TECHNISCHE VORBEMERKUNGEN*
B)  ALLGEMEINE TECHNISCHE VORBEMERKUNGEN FÜR EINHEITSPREISABKOMMEN
  Stand 01.04.2016
======================================================================

B1) ALLGEMEINES

Für Lieferung und Ausführung gelten neben dem Leistungsverzeichnis:

1.  die neuesten DIN-Vorschriften (ausgenommen DIN 1961), VDE-  und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet, dies unverzüglich beim (AG) schriftlich anzuzeigen und ggf. angebotene Aufträge abzulehnen. Ebenso sind die jeweils gültigen Unfallverhütungsvorschriften zu beachten und unbedingt einzuhalten.

B3) GEBÄUDESCHÄDEN

Falls dem AN bei der Durchführung von Reparaturarbeiten weitere Gebäudeschäden bekannt werden (auch an anderen Gewerken), so hat er den zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderlichen Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos - auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: Technische Vorbemerkungen*
C) Besondere technische Vorschriften

Insbesondere möchten wir auf die folgenden DIN und Verordnungen hinweisen

DIN 18451 Gerüstarbeiten

DIN 4420 Teil 1: Schutzgerüste (Fanggerüste, -Dachfanggerüst, -Schutzdächer)

DIN 4420 Teil 3: Stahlrohrkupplungsgerüst (-Auslegergerüst, -Konsolengerüst, -Hängegerüst)

DIN EN 12810 Fassadengerüst aus vorgefertigten Bauteilen

DIN EN 12811 Arbeitsgerüst (temporäre Konstruktion für Bauwerke)

Betriebssicherheitsverordnung BetrSichV, mit den zugehörigen technischen Regeln "TRBS"

Berufsgenossenschaftliche Information: BGI 663

DIN EN1263-1 Schutznetze (Auffangnetze); Teil 1: Sicherheitstechnische Anforderungen, Prüfverfahren

BGR 179 Einsatz von Schutznetzen

DIN 18540 Abdichten von Außenfugen im Hochbau mit Fugendichtungsmassen

DIN V 18550 Putz und Putzsysteme - Ausführung

DIN 18558 Kunstharzputze

DIN 55699 Verarbeitung von Wärmedämm-Verbundsysteme

DIN 4108 Beiblatt 2 Wärmeschutz und Energie-Einsparung in Gebäuden

DIN 18345 Wärmedämm-Verbundsyssteme

DIN 18352 Fliesen- und Plattenarbeiten (für keramische Beläge)

DIN 18363 Maler- und Lackierarbeiten

Die aktuellen Praxismerkblätter und die zugehörigen System-Herstellervorschriften des angebotenenen Herstellers

DIN 4102-1 Brandverhalten von Baustoffen und Bauteilen

UVV Unfallverhütungsvorschriften

Landesbauordnung NRW

Im Zuge der Gerüstarbeiten sind sämtliche Dokumentationen (z.B. Aufbau- und Verwendungsanleitung, Statikberechnungen bei Abweichungen von der Regelausführung, Prüfprotokolle der Gerüstfreigabe) anzufertigen und auf Verlangen dem AG vorzulegen.

Hier sind die Vorgaben des Herstellers, bei der Auswahl der Untergrundsmaterialien zu beachten und einzuhalten, dies gilt auch für die Verlegerichtlinen des Herstellers.

Für Ausführung und Anwendung gelten die neuesten technischen Richtlinien und Herstellervorschriften.

Bei Leistungen die nach Fertigstellung nicht mehr sichtbar bzw. prüfbar sind, ist durch den AN eine Fotodokumentation den Abrechnungsunterlagen unaufgefordert beizulegen.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Abreißprobe zur Prüfung der Eignung des Untergrundes / Altputzes

Zur Prüfung der Tragfähigkeit des Untergrundes ist eine Abreißprobe durchzuführen. Dazu ist eine Fläche von ca. 40 x 40 cm mit Klebe- und Armierungsmörtel zu überarbeiten. In das obere Drittel  ist  alkaliresistentes  Gewebe (ca. 40 x 60 cm), so einzubauen, dass 20 cm überstehen. Nach 7 Tagen ist an dem überstehenden Gewebe zu reißen. Löst sich das Gewebe aus dem Armierungsmörtel, ist der Altputz tragfähig; löst sich der Armierungsmörtel von der Wand, ist der Altputz nicht tragfähig und muss entfernt werden.

*Hinweis: Sonstige Hinweise*
Weitere Hinweise für die Kalkulation
----------------------------------------------------

in den Einheitspreisen sind neben den Nebenleistungen nachstehende Leistungen enthalten, wenn in der Leistungsbeschreibung keine eigene Position dafür vorgesehen ist:

- Die Sicherung der Verkehrs-, Versorgungs- und Entsorgungsanlagen im Bereich des Baugeländes sowie die Durchführung der erforderlichen Maßnahmen der verkehrspolizeilichen Sicherung.
- Das Einholen der Genehmigungen für Strassen- und Bürgersteigabsperrungen, bzw.
- Gleiches gilt auch für die Nutzung von Nachbargrundstücken.
- Aufstellen, Vorhalten und Beseitigen von Blenden und Schutzgerüsten zur Sicherung des öffentlichen Verkehrs sowie von Einrichtungen außerhalb der Baustelle zur Umleitung und Regelung des öffentlichen Verkehrs.
- Schutz der in Benutzung genommenen öffentlichen Verkehrsflächen oder anderer Einrichtungen und Vorleistungen anderer Unternehmer vor Beschädigung sowie Beseitigung der Schäden oder Übernahme der Kosten hierfür.
- Übernahme der Gebühren für die Benutzung von öffentlichen Verkehrsflächen oder Nachbargrundstücken.
- Herstellen und beseitigen der Zufahrtswege von den öffentlichen Verkehrsflächen oder bauseits hergestellten Baustraße zu den einzelnen Baustellen.
  Vorhalten der Zufahrtswege.
- Reinigen der Baustelle und der Zugangswege sowie des Aussengeländes jeweils zum Wochenende und vor Feiertagen und nach Beendigung der Vertragsarbeiten.
- Notwendige Maßnahmen zum Schutz von Dächern, Rinnen, Fallrohren, Blechen, Fugenbändern, Fußböden, Geländern, Stahlzargen, Fenstern, Türen, Beschlägen und sonstigen Bauteilen vor Verunreinigungen und Beschädigungen durch die Putzarbeiten, einschl. der erforderlichen Stoffe oder Schutzanstriche für Verblendungen, Gesimse, Sohlbänke, eloxierte Teile u.ä. sowie die spätere Beseitigung.
- Die Kosten für Aufenthalts- und Lagerräume.
- Das Wiederherstellen der durch die eigenen Arbeiten beschädigten Grünanlagen (durch Anlieferungen, Lagerflächen etc.)
- Zuschnitte und Anpassarbeiten an den Dämmplatten (Ausschnitte, Aussparungen, Schrägen u.s.w.
- Das Herstellen von bis zu 0,50 m² grossen mobilen Musterflächen nach Vorauswahl vorliegender Farbvorschläge.
- Die endgültige Farbangabe erfolgt an Hand der Musterflächen.
- Zur Kalkulation ist eine Farbe mit dem Grundton "hellgetönt" vorzusehen.
- Farbtonstufen:
- hellgetönt entspricht Hellbezugswerten  51 -100
- mittelgetönt entspricht Hellbezugswerten  26 - 50
- sattgetönt entspricht Hellbezugswerten  25 - 11
- Voll- oder entspricht Hellbezugswerten  0 - 10
- Sonderton

Die in der Leistungsbeschreibung angegebenen Produkte gelten als Qualitätsbeispiel und schaffen für alle Anbieter eine einheitliche Kalkulationsgrundlage. Sie werden durch Angebotsabgabe Bestandteil des Angebotes. Die Bauleitung behält sich vor, von allen zur Anwendung kommenden Stoffen Proben zu entnehmen und auf Qualität und Eignung untersuchen zu lassen.

Sonstiges
---------------

- Alle Leistungen umfassen auch die Lieferung der dazugehörigen Stoffe und Bauteile einschl. Abladen und Lagern auf der Baustelle, wenn in der Leistungsbeschreibung nichts anderes vorgeschrieben ist.
- Die Anlieferung sämtlicher zur Ausführung kommenden Stoffe muss in der Originalverpakung erfolgen
- Es sind die Richtlinien des Werkstoffherstellers zu
  berücksichtigen. Bei Systemaufbauten dürfen nur die Stoffe
  eines Herstellers verwendet werden
- Wiederaufbereitete (Recycling-) Stoffe sind von der Verwendung ausdrücklich ausgeschlossen.
- Flächen mit Abläufen, insbesondere Kellerausgangstreppen sind ständig von anfallendem Schutt vollständig freizuhalten, so daß das anfallende Tagwasser sicher abfliesen kann.

- Ebenso sind die Regenstandrohre dauerhaft abzudecken, so daß es hier zu keiner Verstopfung der Grundleitung kommen kann.

### Bereich 13 Fassadenarbeiten

#### Abschnitt 13.02 Gerüstarbeiten

**13.02.0010 Besondere Maßnahmen zum Schutz Boden unter Gerüst - mit Folie, außen**
Schutzabdeckung der Bodenflächen im Bereich des Standgerüsts herstellen, vorhalten, beseitigen und entsorgen.

Brillux  Maler-Abdeckvlies 1533 oder gleichwertig
Menge: 200,000 m²

**13.02.0020 Flächen mit Folie schützen**
Abdeckfolie liefern und Bodenflächen, Treppen, Fenster etc. abdecken und vor Verschmutzung schützen. Eventuelle Abklebearbeiten sowie die Entsorgung nach Abschluss der Arbeiten sind in den Preis einzukalkulieren.
Menge: 525,000 m²

**13.02.0030 Längenorientiertes Fassadengerüst Breitenklasse SW09**
Arbeits- und Schutzgerüst nach DIN EN 12811-1 und DIN 4420-1 als längenorientiertes Standgerüst herstellen, vorhalten und abbauen, Gerüstbreite 0,73 m, mit vorlaufendem Seitenschutz

Lastklasse: 3 (2,0kN/m²) - oder Lastklasse (4/5/6)

Breitenklasse: SW09

Höhenklasse: H2

Grundeinsatzzeit: über die gesamte Bauzeit, alle Gerüstlagen genutzt, Verankern nach Wahl des Auftragnehmers, Einrüstung für WDVS-arbeiten und/oder Dacharbeiten

Standfläche waagerecht auf Gelände über Lastverteiler belastbar
Menge: 3450,000 m²

**13.02.0040 Vorhalten des Arbeitsgerüstes über Grundeinsatzzeit hinaus**
*** Bedarfsposition ohne GB
Vorhalten und Gebrauchsüberlassung des vorbeschriebenen Arbeitsgerüstes über die vereinbarte Grundeinsatzzeit hinaus für jede weitere Woche.
Menge: 27600,000 m2Wo

**13.02.0050 Ausbau Schutzdach mit AGS**
Vorhandenes Arbeitsgerüst aus Allround-Gerüst mit AGS der Pos. '.........' mit einem Schutzdach nach DIN 4420-1 versehen.

Breite des Schutzdaches mindestens 1,50 m,

Bordwandhöhe mindestens 1,50 m ausbauen, vorhalten und wieder entfernen

Grundeinsatzzeit: über die gesamte Bauzeit
Menge: 20,000 lfm

**13.02.0060 Vorhalten des Schutzdaches über Grundeinsatzzeit hinaus**
*** Bedarfsposition ohne GB
Vorhalten und Gebrauchsüberlassung des vorbeschriebenen Schutzdaches über die vereinbarte Grundeinsatzzeit hinaus für jede weitere Woche.
Menge: 160,000 mWo

**13.02.0070 Gerüstbekleidung mit Gerüstschutznetz**
Gerüstbekleidung mit Gerüstschutznetz

Vorhandenes Gerüst der Pos. ('..........') mit Gerüstbekleidung aus Gerüstschutznetzen einbauen, vorhalten und wieder entfernen

 Grundeinsatzzeit: über die gesamte Bauzeit
Menge: 3450,000 m²

**13.02.0080 Vorhalten des Gerüstschutznetzes über Grundeinsatzzeit hinaus**
*** Bedarfsposition ohne GB
Vorhalten und Gebrauchsüberlassung des vorbeschriebenen Gerüstschutznetzes über die vereinbarte Grundeinsatzzeit hinaus für jede weitere Woche.
Menge: 27600,000 m2Wo

**13.02.0090 Podeststreppenturm, Aufbau Vorhalten**
*** Pauschalposition
Podesttreppenturm als Gerüsttreppe nach BGR 113 als separate Aufstiegsmöglichkeit vom Boden zur obersten Arbeitsebene nach Ausführung aufbauen inkl. Vorhaltung während des Aufbaus. Verankerung nach statischen Erfordernissen.

Gebrauchsüberlassung beginnt nach Freigabe des Gerüstes durch den AN.
Gebrauchsüberlassung zwischen dem Auf- und Abbau wird extra vergütet.

1.) Ausführung:

1.1) Lastklasse 3 : (2 kN/m2)

1.2) Breite 64/94 cm: ('..........'cm)

1.3) Austrittshöhe: ('..........'m)

1.4) Kranversetzbar: (ja/nein)

1.4) Gegenläufig o. gleichläufig

Ausführung:

Gemäß Zeichnung, Einzelbeschreibung und statischer Berechnung.
Menge: 1,000 psch

**13.02.0100 Podesttreppenturm, Abbau Vorhalten**
*** Pauschalposition
Podesttreppenturm, wie in Pos. 13.02.0100 beschrieben, abbauen inkl. Vorhaltung während des Abbaus.
Menge: 1,000 psch

**13.02.0110 Podesttreppenturm, Gebrauchsüberlassung**
*** Pauschalposition
Podesttreppenturm, wie in Pos. 13.02.0100 beschrieben, Gebrauchsüberlassung.
Menge: 1,000 psch

**13.02.0120 Aufstockung Arbeitsgerüst zum Auflagergerüst für Wetterschutzdach**
*** Pauschalposition
Ausbilden des Arbeitsgerüstes der Pos. '13.02.0030' als Auflager für Wetterschutzdach mit zusätzlichen Aussteifungen, Trägern, Konsolen und Verankerungen nach statischer Berechnung und Zeichnung.

Statische Berechnung für das Arbeitsgerüst als Auflagergerüst für das Wetterschutzdach aus Pos. '.........' mit den erforderlichen Ausführungszeichnungen in 2-facher Ausfertigung erstellen.

Eine Ausfertigung der Unterlagen ist auf der Baustelle vorzuhalten, eine weitere dem Auftraggeber vor Arbeitsbeginn zu übergeben
Menge: 1,000 psch

**13.02.0130 Ankerlöcher mit Gerüstanker-Stopfen schließen und beiarbeiten**
Ankerlöcher beim Gerüstabbau mit Gerüstanker-Stopfen schließen und mit dem gleichen Werkstoff zur Schlussbeschichtung (Oberputz bzw. Oberputz einschließlich Schlussanstrich) abdecken und beiarbeiten.

Brillux  Gerüstanker-Stopfen 3496 oder gleichwertig
Menge: 200,000 Stk

**13.02.0140 Seilzuganlage**
Fachgerechtes Anbringen einer Seilzuganlage zum Auftransport von Materialien
Menge: 3,000 Stk
